# Campanas extractoras de Isla, modelo Fine de Frecan

- Propiedad del archivo: CONSTRUNARIO
- Formato: FIEBDC-3/2012
- Programa: Construnario Versión 3.51
- Fecha de los precios: 07/07/2021
- Divisa: EUR

**Fine** u Campanas extractoras de Isla, modelo Fine de Frecan
El tradicional modelo de isla Fine, con acabado en acero Inoxidable AISI 304 de 1 mm de espesor, es duro, flexible y muy cómodo para cualquier cocina. Cuenta con un sistema de aspiración compensada que optimiza y equilibra toda la zona de aspiración, y además incluye el motor silencioso (VF700 o 1100GP) y un cajón motor aislado con material fonoabsorbente para mejorar su insonorización del ruido.
