# Placa de inducción de diseño, referencia Dom Plancha 38 de Frecan

- Propiedad del archivo: CONSTRUNARIO
- Formato: FIEBDC-3/2012
- Programa: Construnario Versión 3.51
- Fecha de los precios: 07/07/2021
- Divisa: EUR

**Dom Plancha 38** u Placa de inducción de diseño, referencia Dom Plancha 38 de Frecan
Información técnica • Touch control con Slider. • Función Timer. • 9 niveles de potencia en cada zona. • Indicador de calor residual para cada zona. • Función Pausa. • Bloqueo de seguridad. • Termporizador independiente. • Smart Fan System. • 2 zonas de 310 x 185 mm. de 1400 W.
