# Fregadero enrasado, referencia BMR OE 3440 de Frecan. 380 x 440

- Propiedad del archivo: CONSTRUNARIO
- Formato: FIEBDC-3/2012
- Programa: Construnario Versión 3.51
- Fecha de los precios: 07/07/2021
- Divisa: EUR

**BMR OE3440** u Fregadero enrasado, referencia BMR OE 3440 de Frecan. 380 x 440
Características técnicas Medida de mueble40 cm Medidas totales380 x 440 (r=10) Medidas de enrase EN381 x 441 (r=10,5) Medidas de encastre OE352 x 422 (r=10) Medidas cubeta340 x 400 x 200 (r=15)
