# Fregaderos metal quartz, referencia Kinga 20 de Frecan

- Propiedad del archivo: CONSTRUNARIO
- Formato: FIEBDC-3/2012
- Programa: Construnario Versión 3.51
- Fecha de los precios: 07/07/2021
- Divisa: EUR

**KINGA20** u Fregaderos metal quartz, referencia Kinga 20 de Frecan
Características técnicas Medida de mueble90 cm Medidas totales860 x 510 Medidas de encastre840 x 490 Medidas cubetas380 x 370 x 235
