# Grifo de cocina escamoteable, modelo UP de Frecan

- Propiedad del archivo: CONSTRUNARIO
- Formato: FIEBDC-3/2012
- Programa: Construnario Versión 3.51
- Fecha de los precios: 07/07/2021
- Divisa: EUR

**UPFRE** u Grifo de cocina escamoteable, modelo UP de Frecan
Grifería de cocina escamoteable con mezclador monomando remoto y caño giratorio con ducha extraíble. Dos opciones de caño, aireado o modo ducha.
