# Grifería de cocina abatible, modelo Brim de Frecan

- Propiedad del archivo: CONSTRUNARIO
- Formato: FIEBDC-3/2012
- Programa: Construnario Versión 3.51
- Fecha de los precios: 07/07/2021
- Divisa: EUR

**BRIM** u Grifería de cocina abatible, modelo Brim de Frecan
Grifería de cocina abatible con mezclador monomando y caño giratorio. Giro del caño: 360º
