# Luminaria suspendida redonda, referencia 6976651 de la serie Lateral de Trilux. Rendimiento luminoso:105 lm/W

- Propiedad del archivo: CONSTRUNARIO
- Formato: FIEBDC-3/2012
- Programa: Construnario Versión 3.51
- Fecha de los precios: 04/11/2022
- Divisa: EUR

**6976651** u Luminaria suspendida redonda, referencia 6976651 de la serie Lateral de Trilux. Rendimiento luminoso:105 lm/W
Luminaria LED exclusiva de forma redonda con componente directo e indirecto. Luminaria con equipamiento Active para el control del color de luz a través de un dispositivo de mando separado. Para una iluminación innovadora y representativa de las oficinas. Para un montaje suspendido como luminaria individual. La longitud de la suspensión por tija es 400-1750 mm. Con Binary Light Guide System (BLGS). Sistema óptico compuesto por dos recubrimientos prismáticos finos, dispuestos uno encima del otro, para el desacoplamiento de la luz. Con una distribución directa e indirecta de las intensidades luminosas. Componente indirecto especialmente extensivo. Índice de deslumbramiento (EN 12464-1) unificado UGR < 19. Sistema LED con desacoplamiento lateral de la luz hacia el Binary Light Guide System. Los siguientes datos sobre el flujo luminoso de las luminarias y de la potencia conectada del sistema se refieren a la operación de esta luminaria con un color de luz de ajuste dinámico (HCL) en el modo de servicio con un color de luz blanco cálido (2700 K). Flujo luminoso de las luminarias 5600 lm, potencia conectada 53,00 W, rendimiento luminoso de la luminaria 105 lm/W. Color de luz variable (color blanco cálido - color blanco luz diurna), temperatura del color (CCT) variable (2700 K - 6500 K), indice de reproducción cromática general (CRI) Ra > 80. Vida útil nominal media L80(tq 25 °C) = 50.000 h. Cuerpo de luminaria fabricado en aluminio colado a presión. Superficie con recubrimiento de color blanco (RAL 9016). Temperatura ambiental admisible de entre (ta): -20 °C - +25 °C. Clase de protección (EN 61140): I, grado de protección (DIN EN 60529): IP20, grado de la resistencia al impacto según IEC 62262: IK02, temperatura de prueba para el ensayo de hilo incandescente según IEC 60695-2-11: 650 °C. La alimentación eléctrica de la luminaria no requiere ningún cable de alimentación individual. La alimentación se realiza a través de las suspensiones por cable. El cable de suspensión ya está incluido en el volumen de suministro. Con dos equipamientos electrónicos, digitalmente regulables (DALI). El equipamiento eléctrico y los elementos de conexión han sido colocados fuera del cuerpo de luminaria en la unidad de conexión al techo. El baldaquín de techo de color blanco está incluido en el volumen de suministro. La luminaria cumple con los requisitos fundamentales de las directivas de la UE y de la ley sobre la seguridad de los productos y lleva el marcado CE.
