# Luminaria led empotrable en suelos, referencia 7256950 de la serie Altigo de Trilux. Rendimiento luminoso: 33 lm/W

- Propiedad del archivo: CONSTRUNARIO
- Formato: FIEBDC-3/2012
- Programa: Construnario Versión 3.51
- Fecha de los precios: 04/11/2022
- Divisa: EUR

**7256950** u Luminaria led empotrable en suelos, referencia 7256950 de la serie Altigo de Trilux. Rendimiento luminoso: 33 lm/W
Luminaria LED decorativa empotrable en suelos para aplicaciones con una iluminación acentuada. Luminaria transitable. Luminaria decorativa empotrable en suelos para una iluminación de fachadas y con efectos de luz. Debe preverse en la obra un fundamento apto para las cargas existentes que ofrezca un drenaje adecuado. Con una distribución media y asimétrica de las intensidades luminosas. Flujo luminoso de las luminarias 350 lm, potencia conectada 10,50 W, rendimiento luminoso de la luminaria 33 lm/W. Color de luz color blanco cálido, temperatura del color (CCT) 3000 K, indice de reproducción cromática general (CRI) Ra > 80. Otros colores de luz LED disponibles bajo pedido. Vida útil nominal media L80(tq 25 °C) = 50.000 h. Cuerpo de luminaria con un perfil de aluminio extruido y componentes de aluminio colado a presión. Con disco terminal que cierra al ras y con unidad LED integrada. Cuerpo de luminaria de color antracita, similar a DB 703, con efecto metálico, lacado en polvo, altamente resistente a la intemperie. Dimensiones (L x A): 662 mm x 43 mm, altura de la luminaria 32 mm. Clase de protección (EN 61140): III, grado de protección (DIN EN 60529): IP67, grado de la resistencia al impacto según IEC 62262: IK05. La conexión eléctrica al equipamiento eléctrico separado se realiza a través del cable de conexión que sale hacia fuera (2000 mm). Luminaria sin equipamiento eléctrico. Equipamiento eléctrico externo como accesorio a pedir por separado. La luminaria cumple con los requisitos fundamentales de las directivas de la UE y de la ley sobre la seguridad de los productos y lleva el marcado CE.
