# Luminaria suspendida para exteriores, referencia 6996540 de la serie Viacon H de Trilux. Rendimiento luminoso:148 lm/W

- Propiedad del archivo: CONSTRUNARIO
- Formato: FIEBDC-3/2012
- Programa: Construnario Versión 3.51
- Fecha de los precios: 04/11/2022
- Divisa: EUR

**6996540** u Luminaria suspendida para exteriores, referencia 6996540 de la serie Viacon H de Trilux. Rendimiento luminoso:148 lm/W
Luminaria LED suspendida para el alumbrado público. Para un montaje suspendido en sentido transversal respecto a la calzada. El cable de suspensión de poliéster reforzado con fibra de vidrio debe pedirse por separado como accesorio. Sistema óptico equipado con tecnología Multi-Lens (MLT). Óptica de la luminaria compuesta por unos sistemas de lentes altamente eficientes y resistentes a la radiación ultravioleta y al calor. Con una distribución extensiva y simétrica de las intensidades luminosas. Para una adaptación flexible a las tareas de iluminación están a su disposición otras características de iluminación. Sistema LED compuesto de 4 módulos MLT-LED con 4 LEDs cada uno. Flujo luminoso de las luminarias 2600 lm, potencia conectada 17,50 W, rendimiento luminoso de la luminaria 148 lm/W. Color de luz color blanco neutro, temperatura del color (CCT) 4000 K, indice de reproducción cromática general (CRI) Ra > 70. Otros colores de luz LED disponibles bajo pedido. Vida útil nominal media LCLO(tq 25 °C) = 100.000 h. Cuerpo de luminaria fabricado en aluminio colado a presión. De color antracita, similar a DB 703. Clase de protección (EN 61140): II, grado de protección (DIN EN 60529): IP66, grado de la resistencia al impacto según IEC 62262: IK06. Con transformador electrónico, conmutable. Resistencia a la tensión transitoria 6 kV. Balasto electrónico parametrizable con estabilización del flujo luminoso (CLO). Potencia conectada al final de la vida útil: 18,50 W. La luminaria cumple con los requisitos fundamentales de las directivas de la UE y de la ley sobre la seguridad de los productos y lleva el marcado CE. Además, la luminaria dispone de la certificación ENEC otorgada por un organismo de auditoría independiente. Con reducción de potencia al apagar una fase de control. La desconexión de una fase de control reduce el flujo luminoso de las luminarias al 50 %.
