# Tecla simple de la serie AS de JUNG. Blanco marfil, referencia AS 591

- Propiedad del archivo: CONSTRUNARIO
- Formato: FIEBDC-3/2012
- Programa: Construnario Versión 3.51
- Fecha de los precios: 04/11/2022
- Divisa: EUR

**AS591** u Tecla simple de la serie AS de JUNG. Blanco marfil, referencia AS 591
Tecla simple de la serie AS de JUNG de color blanco marfil ref. AS 591. En material duroplástico, resistente al rayado con superficie brillante. Compatible para: para interruptor ref.: 506 U, 507 U, 502 U, 503 U para interruptor pulsador ref.: 506 TU, 507 TU, 502 TU para pulsador ref.: 531 U, 532 U, 533 U, 533-2 U Pieza de recambio: Pieza de fijación ref.: AS 90 HP IP 44 al instalarlo con la junta estanca ref. 551 WU y marco IP 44 de la serie respectiva. Es posible serigrafiar en colores. Consultar.
