# Caldera de baja temperatura a gasóleo/gas, modelo VITOROND 200 de Viessmann. De 440 a 1080 kW

- Propiedad del archivo: CONSTRUNARIO
- Formato: FIEBDC-3/2012
- Programa: Construnario Versión 3.51
- Fecha de los precios: 11/11/2022
- Divisa: EUR

**VITOROND 200** u Caldera de baja temperatura a gasóleo/gas, modelo VITOROND 200 de Viessmann. De 440 a 1080 kW
Ventajas Caldera de baja temperatura a gasóleo/gas, de 440 a 1080 kW. Hasta un 12 % más de aporte de energía gracias a la utilización de la condensación proporcionada por intercambiador de calor de acero inoxidable Vitotrans 300. Cierre hermético duradero en el lado de humos del elemento de fundición gracias al sistema de ranura doble con junta elástica. Gracias a la puerta del quemador abatible la cámara de combustión puede limpiarse accediendo fácilmente por su parte delantera. Control a distancia por internet con Vitocom y Vitodata. Recomendada para reformas de edificios antiguos Los accesos estrechos y, por tanto, difíciles, de los edificios antiguos suponen un reto añadido para la renovación de la calefacción. Por eso la caldera de elementos de fundición Vitorond 200 es la más adecuada para ello. Sus elementos puede incorporarse uno a uno en la sala de calderas y montarse allí fácilmente y sin problemas con ayuda de una herramienta de prensado. La superficie de transmisión Eutectoplex es de fundición gris especial homogénea. La refrigeración uniforme del material es una garantía para la forma y la geometría. Con ello se evitan las tensiones desde el principio. Resultado: una elevada fiabilidad y una larga vida útil.
