# Bomba de calor para agua caliente sanitaria, modelo Vitocal 262-A de Viessmann

- Propiedad del archivo: CONSTRUNARIO
- Formato: FIEBDC-3/2012
- Programa: Construnario Versión 3.51
- Fecha de los precios: 11/11/2022
- Divisa: EUR

**VITOCAL 262-A** u Bomba de calor para agua caliente sanitaria, modelo Vitocal 262-A de Viessmann
Ventajas Bomba de calor para la producción de agua caliente para el funcionamento con aire exterior y aire de circulación con acumulador de agua caliente esmaltado (volumen de 300 l) Alto confort de agua caliente con una temperatura higiénicamente perfecta de hasta 70 °C - modelo T2E con elemento de resistencia eléctrica de apoyo (1,5 kW) omodelo T2H con generador de calor Modelo T2H: Control híbrido inteligente para un funcionamiento optimizado económica y ecológicamente Bajos costos de operación gracias al circuito de enfriamiento altamente eficiente Muy silencioso gracias a su modo silencioso independiente Temperatura del agua caliente de hasta 70 °C (65 °C con módulo de bomba de calor yhasta 70 °C con resistencia eléctrica de apoyo o generador de calor) Función de calentamiento rápido con resistencia eléctrica seca de apoyo Puesta en marcha sencilla gracias a su centralita programada y lista para conectar Instalación en salas con techo bajo (hasta 2m) Compatible con SmartGrid (SG Ready) Preparado para un uso optimizado de la electricidad fotovoltaica autogenerada – función de dos etapas (bomba de calor y resistencia eléctrica de apoyo) Deshumidificación de las habitaciones (modo de recirculación de aire interior)
