# Interacumulador de agua caliente sanitaria (ACS), modelo Vitocell 300-V de Viessmann

- Propiedad del archivo: CONSTRUNARIO
- Formato: FIEBDC-3/2012
- Programa: Construnario Versión 3.51
- Fecha de los precios: 11/11/2022
- Divisa: EUR

**VITOCELL 300-V** u Interacumulador de agua caliente sanitaria (ACS), modelo Vitocell 300-V de Viessmann
Larga vida útil gracias a un depósito de acumulación resistente a la corrosión, de acero inoxidable de alta aleación de primera calidad. Altamente higiénico y adecuado para alimentos gracias a la alta calidad de la superficie interna. No se precisa ánodo de protección como medida suplementaria contra la corrosión, evitando así costes adicionales. Calentamiento de todo el volumen de agua a través de superficies de transmisión que llegan hasta el fondo del interacumulador. Máximo confort del agua caliente gracias al calentamiento rápido y uniforme a través de superficies de transmisión de grandes dimensiones. Pedidas de calor reducidas gracias a un aislamiento térmico completo de alta eficacia. Fácil montaje gracias a su reducido peso y a sus óptimas dimensiones. Utilizable universalmente –en caso de un consumo de agua caliente mayor, se pueden combinar varios interacumuladores de agua caliente Vitocell 300-V mediante colectores para formar baterís de interacumuladores. Para facilitar su instalación, el Vitocell 300-V (de 500 l) dispone de aislamiento térmico desmontable. Modelo EVA de 160 y 200 litros también disponible en blanco
