# Cámara domo IR WDR TDN, referencia H3W2GR1V de Honeywell. En red para interior

- Propiedad del archivo: CONSTRUNARIO
- Formato: FIEBDC-3/2012
- Programa: Construnario Versión 3.51
- Fecha de los precios: 13/07/2021
- Divisa: EUR

**H3W2GR1V** u Cámara domo IR WDR TDN, referencia H3W2GR1V de Honeywell. En red para interior
Cámara domo IR WDR TDN en red para interior, bajo nivel de luz, CMOS de escaneado progresivo, MFZ de 1/2,8" y 2 megapíxeles. -1,7-13,5 mm, 3 LEDs IR PoE, H.265
