# Cámara domo IP PTZ, eferencia HDZ302DE de la serie HDZ de Honeywell. Con función día/noche

- Propiedad del archivo: CONSTRUNARIO
- Formato: FIEBDC-3/2012
- Programa: Construnario Versión 3.51
- Fecha de los precios: 13/07/2021
- Divisa: EUR

**HDZ302DE** u Cámara domo IP PTZ, eferencia HDZ302DE de la serie HDZ de Honeywell. Con función día/noche
Lente con zoom óptico de 4,5-135 mm, F1.6-F4.4, 30x Sensor de imagen con escaneado progresivo 1/2,8” Secuencia primaria de hasta 50/60 fps Secuencias secundarias de hasta 25/30 fps Admite hasta tres flujos de vídeo Rendimiento con luz ultrabaja Soporte global en 15 idiomas para guías de instalación rápida, interfaces de usuario web y ayuda online Excelente rendimiento con luz baja con hasta 0,0005 lux BN Estabilizador electrónico de imagen (EIS) Múltiples formatos de compresión seleccionables (H.265/H.264/ MJPEG) WDR real: 120 dB Analítica integrada con seguimiento automático y detección de rostro Carcasa reforzada para exteriores con resistencia antivandalismo IK10 Opciones de alimentación de 24 V CA o PoE+ Almacenamiento en cámara con tarjeta microSD de hasta 128 GB (no incluida) Cumple el estándar ONVIF perfil S y G Protección contra entrada de agua y polvo IP67 para modelos HDZ302DE e IP66 para modelos HDZ302D Chipset de ciberseguridad incorporado en el hardware
