# Ladrillo cara vista blanco, referencia Ártico de La Paloma. Gres

- Propiedad del archivo: CONSTRUNARIO
- Formato: FIEBDC-3/2012
- Programa: Construnario Versión 3.51
- Fecha de los precios: 03/11/2022
- Divisa: EUR

**ÁRTICO** u Ladrillo cara vista blanco, referencia Ártico de La Paloma. Gres
Resistencia a compresión: = 20 N/mm2 (Gres), = 40 N/mm2 (Clinker) Absorción de agua: = 6% Succión: = 0,8 kgs / (m2 x min) Eflorescencias: No eflorescido Durabilidad (resistencia a la helada): No heladizo
