# Ladrillo cara vista azul, referencia Azul Cobalto de La Paloma. Esmaltado

- Propiedad del archivo: CONSTRUNARIO
- Formato: FIEBDC-3/2012
- Programa: Construnario Versión 3.51
- Fecha de los precios: 03/11/2022
- Divisa: EUR

**Azul Cobalto** u Ladrillo cara vista azul, referencia Azul Cobalto de La Paloma. Esmaltado
Resistencia a compresión: = 15 N/mm2 Absorción de agua: = 15% Succión: = 0,5 kgs / (m2 x min) Eflorescencias: No eflorescido Durabilidad (resistencia a la helada): No heladizo
