# Plaqueta cerámica, referencia Otero de La Paloma. Para revestimiento de paredes y techos

- Propiedad del archivo: CONSTRUNARIO
- Formato: FIEBDC-3/2012
- Programa: Construnario Versión 3.51
- Fecha de los precios: 03/11/2022
- Divisa: EUR

**OTERO** u Plaqueta cerámica, referencia Otero de La Paloma. Para revestimiento de paredes y techos
Resistencia a compresión: Absorción de agua: = 10% Succión: Eflorescencias: Durabilidad (resistencia a la helada): No heladiza
