# Adoquín de arcilla cocida, referencia Levante de La Paloma

- Propiedad del archivo: CONSTRUNARIO
- Formato: FIEBDC-3/2012
- Programa: Construnario Versión 3.51
- Fecha de los precios: 03/11/2022
- Divisa: EUR

| Código | Ud | Descripción |
|---|---|---|
| LEVANTE | u | Adoquín de arcilla cocida, referencia Levante de La Paloma |
