# Borne pasamuros - DFK-2,8 de Phoenix Contact

- Propiedad del archivo: CONSTRUNARIO
- Formato: FIEBDC-3/2012
- Programa: Construnario Versión 3.51
- Fecha de los precios: 22/09/2023
- Divisa: EUR

**0706016** u Borne pasamuros - DFK-2,8 de Phoenix Contact
Borne pasamuros, tipo de conexión: Conexión por tornillo con cápsula de tracción, Conexión de soldadura/enchufe plano, número de polos: 1, corriente de carga: 18 A, sección: 0,2 mm² - 4 mm², dirección de conexión del conductor con respecto a la dirección de enchufe: 90 °, anchura: 6,1 mm, color: gris
