# Borne pasamuros - HDFK 4 de Phoenix Contact

- Propiedad del archivo: CONSTRUNARIO
- Formato: FIEBDC-3/2012
- Programa: Construnario Versión 3.51
- Fecha de los precios: 22/09/2023
- Divisa: EUR

**0707086** u Borne pasamuros - HDFK 4 de Phoenix Contact
Borne pasamuros, tipo de conexión: Conexión por tornillo con cápsula de tracción, Conexión por tornillo con cápsula de tracción, número de polos: 1, corriente de carga: 32 A, sección: 0,2 mm² - 6 mm², dirección de conexión del conductor con respecto a la dirección de enchufe: 0 °, anchura: 8,1 mm, color: gris
