# Estructura para puerta acorazada, modelo Basic de Acoraval. Seguridad antiefracción: grado 3

- Propiedad del archivo: CONSTRUNARIO
- Formato: FIEBDC-3/2012
- Programa: Construnario Versión 3.51
- Fecha de los precios: 04/11/2022
- Divisa: EUR

**BASIC** u Estructura para puerta acorazada, modelo Basic de Acoraval. Seguridad antiefracción: grado 3
Hemos denominado Basic al modelo de puerta con las prestaciones mas básicas que ofrecemos como puerta de entrada a vivienda. Corresponde a la clasica puerta Acorazadas de entrada a vivienda como antes se conocía, con unas prestaciones, en cuanto a resistencia a la efracción y acústicas básicas. Este modelo dispone de una prestación en seguridad antiefracción de grado 3 según EN 1627 y un aislamiento acústico de 27 dB según la EN ISO 10140-2 Hay información mas detallada del modelo en su ficha técnica. El equipamiento consiste en : – Hoja de acero galvanizado. – Perfilería de hoja y marco de acero galvanizado laminado PVC o Lacado. – Cerradura de seguridad de 3 puntos con bulones de 18 mm Ø. – Protección antitaladro clase 7 en la cerradura y clase 4 en pz. protección cilindro. – Sistema de protección antitarjeta. – Cortavientos automático embutido en la parte inferior de la hoja. – Dos bisagras regulables en altura e inclinación. – Tres bulones antipalanca de 18 mm Ø entre bisagras. – La manillería consta de pomo, manivela y mirilla gran angular. Opcional. – Cilindro de latón de 10 pines con 5 llaves definitivas y 1 de instalación. – Limitador de apertura ( retenedor ). – Las puertas saldrán con el perforado de mirilla y retenedor salvo indicación. – Paneles decorativos para puerta en interior o en exterior. Opcional.
