# Estructura para puerta acorazada, modelo S+ de Acoraval. Seguridad antiefracción: grado 3. Aislamiento acústico: 46 dB

- Propiedad del archivo: CONSTRUNARIO
- Formato: FIEBDC-3/2012
- Programa: Construnario Versión 3.51
- Fecha de los precios: 04/11/2022
- Divisa: EUR

**SPLUS** u Estructura para puerta acorazada, modelo S+ de Acoraval. Seguridad antiefracción: grado 3. Aislamiento acústico: 46 dB
Con el modelo S+ se incrementan las prestaciones del modelo S en aislamiento acústico, hasta 46 dB, y estanquidad AEV. Este modelo dispone de una prestación en seguridad antiefracción de grado 3 según EN 1627. Un aislamiento acústico de 46 dB según la EN ISO 10140-2. Una permeabilidad al aire, según EN 1026, de Clase 1. Una estanquidad al agua, según EN 1027, de Clase 2A. Una resistencia a la carga del viento, según EN 12211, de Clase C Un aislamiento térmico, según EN ISO 10077-1, de 1.5 W/m2k. Hay información mas detallada del modelo en su ficha técnica. El equipamiento consiste en: – Hoja de acero galvanizado. – Perfileria de hoja y marco de acero galvanizado laminado PVC o Lacado. – Cerradura de seguridad de 3 puntos con bulones de 18 mm Ø. – Protección antitaladro clase 7 en la cerradura y clase 4 en pz. protección cilindro. – Sistema de protección antitarjeta. – Cortavientos automático embutido en la parte inferior de la hoja. – Dos bisagras regulables en altura e inclinación. – Tres bulones antipalanca de 18 mm Ø entre bisagras. – La manilleria consta de pomo, manivela y mirilla gran agular. Opcional. – Cilindro de latón de 10 pines con 5 llaves definitivas y 1 de instalación. – Limitador de apertura ( retenedor ). – Las puertas saldrán con el perforado de mirilla y retenedor salvo indicación. – Paneles decorativos para puerta en interior o en exterior. Opcional.
