# Estructura para puerta acorazada, modelo F60 de Acoraval. Seguridad antiefracción: grado 3. Resistencia al fuego: EI2 60

- Propiedad del archivo: CONSTRUNARIO
- Formato: FIEBDC-3/2012
- Programa: Construnario Versión 3.51
- Fecha de los precios: 04/11/2022
- Divisa: EUR

**F60** u Estructura para puerta acorazada, modelo F60 de Acoraval. Seguridad antiefracción: grado 3. Resistencia al fuego: EI2 60
El modelo F 60 consta de unas prestaciones de resistencia al fuego según EN 1634-1. de 60 minutos y una grado de seguridad según EN 1627 de grado 3. Modelo especifico para cuando solo se necesita una prestación de resistencia al fuego de 60 minutos mayormente. Hay información mas detallada del modelo en su ficha técnica. El equipamiento de serie consta de: – Hoja de acero galvanizado. – Perfilería de hoja y marco de acero galvanizado laminado PVC o Lacado. – Cerradura de seguridad de 3 puntos con bulones de 18 mm Ø. – Protección antitaladro clase 7 en la cerradura y clase 4 en pz. protección cilindro. – Sistema de protección antitarjeta. – Cortavientos automático embutido en la parte inferior de la hoja. – Dos bisagras regulables en altura e inclinación. – Tres bulones antipalanca de 18 mm Ø entre bisagras. – La manillería consta de pomo, manivela y mirilla gran angular. Opcional. – Cilindro de latón de 10 pines con 5 llaves definitivas y 1 de instalación. – Limitador de apertura ( retenedor ). – Las puertas saldrán con el perforado de mirilla y retenedor salvo indicación. – Paneles decorativos para puerta en interior o en exterior. Opcional.
