# Perfil de acero galvanizado, en forma de “C” SPM 70/50 de Perfisa

- Propiedad del archivo: CONSTRUNARIO
- Formato: FIEBDC-3/2012
- Programa: Construnario Versión 3.51
- Fecha de los precios: 24/10/2022
- Divisa: EUR

**SPM 7050** m Perfil de acero galvanizado, en forma de “C” SPM 70/50 de Perfisa
MONTANTE SPM 70/50 Descripción Perfil de acero galvanizado, en forma de “C”, utilizado para formar estructuras primarias y secundarias.
