# Perfil de acero galvanizado alheta lacada de Perfisa. Decorativo para falsos techos

- Propiedad del archivo: CONSTRUNARIO
- Formato: FIEBDC-3/2012
- Programa: Construnario Versión 3.51
- Fecha de los precios: 15/07/2021
- Divisa: EUR

**ALHETA** m Perfil de acero galvanizado alheta lacada de Perfisa. Decorativo para falsos techos
Perfil de acero galvanizado utilizado como elemento perimetral decorativo en falsos techos.
