# Perfil metálico de acero galvanizado, Omega de Perfisa. Para Light Steel Framing

- Propiedad del archivo: CONSTRUNARIO
- Formato: FIEBDC-3/2012
- Programa: Construnario Versión 3.51
- Fecha de los precios: 15/07/2021
- Divisa: EUR

**S280GD** m Perfil metálico de acero galvanizado, Omega de Perfisa. Para Light Steel Framing
Perfil metálico de acero galvanizado, según EN 10346: 2009, con o sin perforación. CE Medidas standard Perfil W44,5×1,25 Perfil W45,3×2,00 Perfil WR44,5×1,25 Perfil WR45,3×2,00
