# Accesorio de acoplamiento rápido para falsos techos suspendidos de Perfisa

- Propiedad del archivo: CONSTRUNARIO
- Formato: FIEBDC-3/2012
- Programa: Construnario Versión 3.51
- Fecha de los precios: 15/07/2021
- Divisa: EUR

**SUSPENSIÓN S** u Accesorio de acoplamiento rápido para falsos techos suspendidos de Perfisa
Accesorio de acoplamiento rápido para falsos techos suspendidos de acero galvanizado (DX51D) con zona de roscado métrico M6.
