# Masilla adhesiva para placas de yeso con o sin aislamiento de Perfisa

- Propiedad del archivo: CONSTRUNARIO
- Formato: FIEBDC-3/2012
- Programa: Construnario Versión 3.51
- Fecha de los precios: 15/07/2021
- Divisa: EUR

**SACOCOLA** kg Masilla adhesiva para placas de yeso con o sin aislamiento de Perfisa
Masilla adhesiva para placas de yeso con o sin aislamiento
