# Masilla extra fina para alisar y restaurar grandes superficies de Perfisa

- Propiedad del archivo: CONSTRUNARIO
- Formato: FIEBDC-3/2012
- Programa: Construnario Versión 3.51
- Fecha de los precios: 15/07/2021
- Divisa: EUR

**RENOVA** kg Masilla extra fina para alisar y restaurar grandes superficies de Perfisa
Masilla extra fina para alisar y restaurar grandes superficies
