# Extractor natural de humos y calor, referencia Firefighter de Termodinair. Válido también para ventilación diaria

- Propiedad del archivo: CONSTRUNARIO
- Formato: FIEBDC-3/2012
- Programa: Construnario Versión 3.51
- Fecha de los precios: 15/07/2021
- Divisa: EUR

**FIREFIGHTER** u Extractor natural de humos y calor, referencia Firefighter de Termodinair. Válido también para ventilación diaria
Ideal para su utilización en cubiertas planas con medidas flexibles para aberturas hasta 4,75m² (versión DUO) o 3,75m² (versión DELTA) • Apto para ventilación diaria (ventilación total en posición de apertura a 90°) • Alto nivel de aislamiento acústico (hasta 56dB) • Rotura de puente térmico según DIN 4108 • Las pruebas de resistencia con 10.000 ciclos de apertura confirman el diseño robusto y la calidad de los materiales utilizados • Alto coeficiente aerodinámico (Cv) • Buen coeficiente de aislamiento térmico (U) y mínimas filtraciones • Disponible con compuertas opacas • Ahorro energético por iluminación natural. Sin deslumbramientos si se utilizan paneles de policarbonato opal o rellenos de Lumira® aerogel • Resistente al granizo y seguro ante caídas según requisitos • Color a elegir mediante lacado en polvo • Posibilidad de montaje sin taladros sobre zócalo utilizando tensores • Reacción al fuego A1 según especificación • Todas las bisagras están fabricadas con piezas de fundición de aluminio con manguitos de bronce cubiertos de teflón y pernos de acero inoxidable por lo que no requieren mantenimiento. • Drenaje eficiente del agua de lluvia a través del canal central de evacuación
