# Aireador multifuncional para ventilación natural, referencia Megastar de Termodinair

- Propiedad del archivo: CONSTRUNARIO
- Formato: FIEBDC-3/2012
- Programa: Construnario Versión 3.51
- Fecha de los precios: 15/07/2021
- Divisa: EUR

**MEGASTAR** u Aireador multifuncional para ventilación natural, referencia Megastar de Termodinair
El equipo está fabricado con componentes de aleación de aluminio AlMgSi05F22 extruido y AlMg3. Dependiendo del diseño las compuertas superiores abren y cierran mediante cilindros neumáticos con bloqueo mecánico en ambas posiciones o mediante servomotores eléctricos. Los pivotes de apoyo de los cilindros o servomotores se realizan en piezas de fundición de aluminio con casquillos de bronce cubiertos de teflón y pernos de acero inoxidable, por lo que no requieren mantenimiento. Las compuertas interiores aseguran la ventilación incluso en caso de lluvia. Abren mediante un cilindro neumático, con cierre por dos muelles, o un servomotor adicional. Las juntas EPDM reducen al mínimo las pérdidas de calor. Los equipos se anclan a la cubierta mediante cierres a presión o tornillos con arandela de sellado. Bajo pedido las unidades MEGASTAR pueden suministrarse con rejillas de seguridad anti-caídas para garantizar la seguridad de los usuarios.
