# Sauna modelo FRENDY de Freixanet. Tamaño reducido

- Propiedad del archivo: CONSTRUNARIO
- Formato: FIEBDC-3/2012
- Programa: Construnario Versión 3.51
- Fecha de los precios: 16/07/2021
- Divisa: EUR

**FRENDY** u Sauna modelo FRENDY de Freixanet. Tamaño reducido
Siendo nuestra cabina más pequeña, su versatilidad refleja su grandeza. Es fácil y cómoda de montar, transportar e instalar. La sauna FRENDY es diseño elegante en el mínimo espacio, acabado perfecto y tecnología de vanguardia. Pensada para ofrecer un momento de relajación en el frenético ritmo de vida actual. El revestimiento exterior e interior es de elegante madera de abeto escandinavo. Puede personalizarla con laminados exteriores y diferentes accesorios. Disponemos de la opción de radiación por infrarrojos, que ofrece numerosos beneficios para la salud.
