# Sauna modelo IMAGINE de Freixanet. Grandes paneles de madera

- Propiedad del archivo: CONSTRUNARIO
- Formato: FIEBDC-3/2012
- Programa: Construnario Versión 3.51
- Fecha de los precios: 16/07/2021
- Divisa: EUR

**IMAGINE** u Sauna modelo IMAGINE de Freixanet. Grandes paneles de madera
Equilibrio y comodidad son el resultado de combinar la armonía de los elementos con la tecnología más puntera. Un espacio de exigentes acabados donde la relajación se transmite por sí sola. En su interior, grandes paneles de madera de hemlock y cómodos respaldos ergonómicos crean un espacio de formas nítidas y diseño elegante. Del exterior destacan las amplias puertas y ventanas frontales en esquina, que juegan a un contraste entre la belleza del contenido y la sobriedad del continente. Una garantía de bienestar. Personalizar la sauna IMAGINE es fácil gracias a las diferentes opciones de revestimiento y los acabados interiores especiales. Cielo estrellado, calefactor oculto SUBLIMA, vapor suave o cromoterapia son algunos de los accesorios disponibles.
