# Baño de vapor modelo WELLPRO® de Freixanet. Personalizable

- Propiedad del archivo: CONSTRUNARIO
- Formato: FIEBDC-3/2012
- Programa: Construnario Versión 3.51
- Fecha de los precios: 16/07/2021
- Divisa: EUR

**Wellpro** u Baño de vapor modelo WELLPRO® de Freixanet. Personalizable
Así es el baño de vapor WELLPRO®. Diseñado por nuestros expertos en gran variedad de modelos y adaptable a todos los espacios, ofrece una experiencia única. Gracias al sistema de fabricación exclusivo WELLPRO®, la estructura ofrece la máxima resistencia. Sus paredes y techos reforzados pueden revestirse de infinitas opciones: mosaico, baldosa porcelánica, gres cerámico, granito, etc. La iluminación estanca se integra estéticamente en el resto de la cabina. Nuestro exclusivo sistema de circulación del vapor recrea un constante ambiente de niebla, asegurado por un generador muy fácil de mantener gracias a una avanzada tecnología de descalcificación. Todo está pensado en detalle, incluso los complementos disponibles. A la relajación y el placer de una experiencia wellness se unen los efectos saludables del vapor en su organismo.
