# Proyector de tipo compacto, referencia 35-A056-14-OS de la serie Tack de Leds-C4. Lúmenes: 2783

- Propiedad del archivo: CONSTRUNARIO
- Formato: FIEBDC-3/2012
- Programa: Construnario Versión 3.51
- Fecha de los precios: 03/11/2022
- Divisa: EUR

**35-A056-14-OS** u Proyector de tipo compacto, referencia 35-A056-14-OS de la serie Tack de Leds-C4. Lúmenes: 2783
Tak es una colección de proyectores donde converge estilo y funcionalidad. Con un diseño compacto, se presenta en una única medida, dos acabados, dos potencias, 3 ángulos y 2 temperaturas de color, que permiten adecuar la iluminación a las necesidades de cada proyecto. El driver, incluido en la luminaria, está integrado en el carril. Diseño Compacto El proyector cuenta con una estructura compacta y un diseño limpio que le permite ubicarse en cualquier espacio comercial. Alto Confort Visual El diseño y la disposición hundida de la óptica de Tak garantiza un alto confort visual garantizando una perfecta reproducción cromática, por lo que está especialmente recomendada en la iluminación de espacios retail, expositivos y museísticos. Disipación Térmica Tak es una luminaria compacta que cumple con una excelente disipación térmica que maximiza la vida útil de la luminaria y una mayor eficiencia energética.
