# Luminaria de suspensión, referencia 00-4962-14-00 de la serie Peck de Leds-C4- E27. Blanco

- Propiedad del archivo: CONSTRUNARIO
- Formato: FIEBDC-3/2012
- Programa: Construnario Versión 3.51
- Fecha de los precios: 03/11/2022
- Divisa: EUR

**00-4962-14-00** u Luminaria de suspensión, referencia 00-4962-14-00 de la serie Peck de Leds-C4- E27. Blanco
Luminaria de suspensión con una estética en forma de campana. Realizada en aluminio, ofrece un haz de luz homogéneo ideal para iluminar grandes espacios polivalentes. Puede instalarse como plafón sujeto a techo (cuenta con un cable de suspensión de gran longitud de 250 cm a 2.870cm) o mediante carril, con un accesorio conector. Dispone de LED CREE, con un alto flujo lumínico que oscila entre 3220lm y 5120lm. Opciones De Modelos Y Acabados Pek se ofrece en versión LED Cree y E27, ambas con opciones de acabados blanco y negro.
