# Proyector de superficie de exterior, referencia 05-9310-CA-37 de la serie Helio de Leds-C4- Acero inoxidable AISI 316

- Propiedad del archivo: CONSTRUNARIO
- Formato: FIEBDC-3/2012
- Programa: Construnario Versión 3.51
- Fecha de los precios: 03/11/2022
- Divisa: EUR

**05-9310-CA-37** u Proyector de superficie de exterior, referencia 05-9310-CA-37 de la serie Helio de Leds-C4- Acero inoxidable AISI 316
Tipo de luz Proyector Tipo de instalación Superficie Ubicación Exterior Materials Estructura Acero inoxidable AISI 316 Difusor Cristal Finishes Estructura CA-acero-inoxidable Acero inoxidable AISI 316 Difusor 37-transparente Transparente Angulo de orientación ±45º Angulo de rotación 360º Salida/profundidad Max 186mm
