# Proyector tubular de exterior, referencia 05-9881-Z5-CL de la serie Micro de Leds-C4. 3000K. Gris urbano

- Propiedad del archivo: CONSTRUNARIO
- Formato: FIEBDC-3/2012
- Programa: Construnario Versión 3.51
- Fecha de los precios: 03/11/2022
- Divisa: EUR

**05-9881-Z5-CL** u Proyector tubular de exterior, referencia 05-9881-Z5-CL de la serie Micro de Leds-C4. 3000K. Gris urbano
Gracias a su geometría minimalista tubular y acabado marrón, esta colección de proyectores se integra a la perfección entre elementos naturales de una zona exterior. Únicos en el mercado, son accesibles y manipulables por el usuario permitiendo configurarlos fácilmente para lograr un diseño lumínico óptimo. Pueden instalarse en suelo, pared y techo. Amplitud De Accesorios Y Filtros La colección ofrece distintos accesorios, como dos reflectores con distintos ángulos de apertura (15º- 24º y 38º) fácilmente intercambiables, una visera para mejorar el confort visual y evitar el deslumbramiento, y tres filtros de colores: uno verde para enfatizar la vegetación, amarillo para bañar el haz de luz en un tono muy cálido, y frosted para tamizar los límites del halo de luz y crear un efecto difuso. Gran Adaptabilidad Y Confort Visual Cuenta con un cuerpo orientable +-90º para focalizar el haz de luz, además incluye visera para mejorar el confort visual, una estaca de fijación al terreno y 2,5m de cable para asegurar la ubicación deseada. Máxima Durabilidad Micro está íntegramente fabricado en aluminio anodizado, lo que facilita una perfecta disipación del calor y maximiza la vida útil del producto. Brazo Alargador Como accesorios opcionales cuenta con un brazo alargador que se fija en la estaca y que permite ubicar el proyector a tres alturas distintas, y un adaptador en caso de querer colocarlo en una superficie plana.?
