# Plafón decorativo, referencia 15-6197-DL-M1 de la serie Caprice de Leds-C4. ø330mm. 3000K

- Propiedad del archivo: CONSTRUNARIO
- Formato: FIEBDC-3/2012
- Programa: Construnario Versión 3.51
- Fecha de los precios: 03/11/2022
- Divisa: EUR

**15-6197-DL-M1** u Plafón decorativo, referencia 15-6197-DL-M1 de la serie Caprice de Leds-C4. ø330mm. 3000K
Esta luminaria se caracteriza por una integración total en el espacio. Cuidada al detalle, ofrece una luz homogénea con un alto confort visual y se presenta con accesorios conectivos para elevar su funcionalidad a todas las necesidades.
