# Aplique exterior de emergencia, referencia 05-8764-Z5-OE de la serie Afrodita de Leds-C4. Gris urbano. 3000 K

- Propiedad del archivo: CONSTRUNARIO
- Formato: FIEBDC-3/2012
- Programa: Construnario Versión 3.51
- Fecha de los precios: 03/11/2022
- Divisa: EUR

**05-8764-Z5-OE** u Aplique exterior de emergencia, referencia 05-8764-Z5-OE de la serie Afrodita de Leds-C4. Gris urbano. 3000 K
Aplique de líneas modernas y sencillas pensado para iluminar espacios exteriores. Puede utilizarse para enfatizar recorridos o entradas desde la pared.
