# Señalización para ruta de evacuación, referencia EM03-0103PA1400 de la serie Flag de Leds-C4

- Propiedad del archivo: CONSTRUNARIO
- Formato: FIEBDC-3/2012
- Programa: Construnario Versión 3.51
- Fecha de los precios: 03/11/2022
- Divisa: EUR

**EM03-0103PA1400** u Señalización para ruta de evacuación, referencia EM03-0103PA1400 de la serie Flag de Leds-C4
Solución de señalización que permite orientar a las personas a la ruta de evacuación a seguir en caso de emergencia.
