# Caja de suelo en pavimento solado 3 módulos

- Propiedad del archivo: CONSTRUNARIO
- Formato: FIEBDC-3/2012
- Programa: Construnario Versión 3.51
- Fecha de los precios: 22/11/2023
- Divisa: EUR
- Código: schneider-el (24/01/2024)

**USCHS0091** u Caja de suelo en pavimento solado 3 módulos
Caja de suelo rectangular de SCHNEIDER ELECTRIC, color gris oscuro RAL 7011, de dimensiones exteriores 199x276mm, para 3 módulos de 45x90mm, de poliamida reforzada con bolas de vidrio, acero y poliester libre de halogenos, formada por tapa totalmente extraible, cuerpo de la caja y parrilla para la fijación de mecanismos. Posibilidad de graduar la profundidad interior entre bastidor y tapa en pasos de 5mm entre 26mm y 56mm. Incluidos los bastidores, los accesorios de montaje y los siguientes mecanismos: - Una toma doble de corriente bipolar con toma de tierra lateral (2P+T), de 10/16 A 250 V, girada 45º, de color blanco. - Una toma doble de datos con dos conectores RJ45 categoría 5e UTP, con tapa de color blanco. - Una toma doble de corriente bipolar con toma de tierra lateral (2P+T), de 10/16 A 250 V, girada 45º, de color rojo. Cuando el pavimento es solado también se añade una caja de registro de plástico con petroquelados para entrada de tubo y canal de suelo.

| Código | Ud | Descripción | Rendimiento |
|---|---|---|---|
| X2704JS001SCH | u | Caja de suelo en pavimento solado 3 módulos (material) | 1.000 |
| 0637SCH | h | Oficial primera (mano de obra) | 2.000 |
| 0638SCH | h | Ayudante (mano de obra) | 1.400 |
| %CO3 | % | Costes indirectos (s/total) | 0 % |
