# Canal 28x250/2

- Propiedad del archivo: CONSTRUNARIO
- Formato: FIEBDC-3/2012
- Programa: Construnario VersiĆ³n 3.51
- Fecha de los precios: 22/11/2023
- Divisa: EUR
- Código: schneider-el (24/01/2024)

**USCHS0099** m Canal 28x250/2
Canal de chapa de acero galvanizada SZ de 28mm de altura y 250mm de ancho de SCHNEIDER ELECTRIC. De dos compartimentos interiores para separar los diferentes tipos de cableado al mismo tiempo que incrementan el refuerzo de la canal.

| Código | Ud | Descripción | Rendimiento |
|---|---|---|---|
| ICT5070RSMPASCH | m | Canal 28x250/2 de SCHNEIDER ELECTRIC. (material) | 1.000 |
| 0637SCH | h | Oficial primera (mano de obra) | 1.000 |
| 0638SCH | h | Ayudante (mano de obra) | 0.500 |
| %CO3 | % | Costes indirectos (s/total) | 0 % |
