# Centralización para puesto de trabajo de superficie 2 columnas

- Propiedad del archivo: CONSTRUNARIO
- Formato: FIEBDC-3/2012
- Programa: Construnario Versión 3.51
- Fecha de los precios: 22/11/2023
- Divisa: EUR
- Código: schneider-el (24/01/2024)

**USCHS0058** u Centralización para puesto de trabajo de superficie 2 columnas
Caja de centralización de funciones para puesto de trabajo de superficie de SCHNEIDER ELECTRIC, de color blanco, de material termoplástico libre de halógenos, de 2 columnas con capacidad para 2 mecanismos de módulo ancho cada una. Incluidos los bastidores para el montaje de mecanismos, los accesorios de montaje necesarios y los siguientes mecanismos: - Una toma doble de corriente con toma de tierra lateral (2P+T), de 10/16 A 250 V, girada 45º, de color blanco. - Una toma doble de datos con dos conectores RJ45 categoría 5e UTP, con tapa de color blanco.

| Código | Ud | Descripción | Rendimiento |
|---|---|---|---|
| VDIXG3036PSCH | u | Centralización para puesto de trabajo de superficie 2 columnas (material) | 1.000 |
| 0637SCH | h | Oficial primera (mano de obra) | 1.800 |
| 0638SCH | h | Ayudante (mano de obra) | 1.300 |
| %CO3 | % | Costes indirectos (s/total) | 0 % |
