# Puesto de trabajo para mobiliario de oficina con cap. para 4 mód

- Propiedad del archivo: CONSTRUNARIO
- Formato: FIEBDC-3/2012
- Programa: Construnario Versión 3.51
- Fecha de los precios: 22/11/2023
- Divisa: EUR
- Código: schneider-el (24/01/2024)

**USCHS0116** u Puesto de trabajo para mobiliario de oficina con cap. para 4 mód
Caja de centralización de funciones para puesto de trabajo, de SCHNEIDER ELECTRIC preparada para ser acoplada en las mesas de las oficinas. Material aluminio anonizado con un excelente acabado exterior. El perfil base presenta raíles de puesta a tierra fácilmente accesibles. Con cada caja se suministra un kit de puesta a tierra premontado. La caja viene equipada con: - Dos tomas dobles de corriente color aluminio, con toma de tierra lateral (2P+T), de 10/16 A, 250 V. - Una toma doble de corriente color rojo, con toma de tierra lateral (2P+T), de 10/16 A 250 V. - Cuatro tomas de datos (45x22,5) color aluminio, con un conector RJ45 categoría 5e UTP cada una.

| Código | Ud | Descripción | Rendimiento |
|---|---|---|---|
| X2721JS001SCH | u | Puesto de trabajo para mobiliario de oficina capacidad 4 mód (material) | 1.000 |
| 0637SCH | h | Oficial primera (mano de obra) | 2.100 |
| 0638SCH | h | Ayudante (mano de obra) | 1.400 |
| %CO3 | % | Costes indirectos (s/total) | 0 % |
