# Argus 360 polar superficie, para interior y exterior

- Propiedad del archivo: CONSTRUNARIO
- Formato: FIEBDC-3/2012
- Programa: Construnario Versión 3.51
- Fecha de los precios: 22/11/2023
- Divisa: EUR

**NSYVD2C15U64SCH** u Argus 360 polar superficie, para interior y exterior
Detector de movimiento Argus 360º de SCHNEIDER ELECTRIC.
