# Portaetiquetas p/panel QuickFix, gama ACTASSI de SCHNEIDER ELECTRIC

- Propiedad del archivo: CONSTRUNARIO
- Formato: FIEBDC-3/2012
- Programa: Construnario VersiĆ³n 3.51
- Fecha de los precios: 22/11/2023
- Divisa: EUR

**PSCHVDIM11U002** u Portaetiquetas p/panel QuickFix, gama ACTASSI de SCHNEIDER ELECTRIC
Portaetiques para panel avanzado con sistema de fijaciĆ³ QuickFix, ref. VDIM11U002 de la gama ACTASSI de SCHNEIDER ELECTRIC.
