# Obturador p/RJ45,gris, gama ACTASSI de SCHNEIDER ELECTRIC

- Propiedad del archivo: CONSTRUNARIO
- Formato: FIEBDC-3/2012
- Programa: Construnario VersiĆ³n 3.51
- Fecha de los precios: 22/11/2023
- Divisa: EUR

**PSCHVDIM11U246** u Obturador p/RJ45,gris, gama ACTASSI de SCHNEIDER ELECTRIC
Obturador para conectores RJ45, de color gris, ref. VDIM11U246 de la gama ACTASSI de SCHNEIDER ELECTRIC.
