# Placa fijación interna 1xMPO,p/panel FO, gama ACTASSI de SCHNEIDER ELECTRIC

- Propiedad del archivo: CONSTRUNARIO
- Formato: FIEBDC-3/2012
- Programa: Construnario Versión 3.51
- Fecha de los precios: 22/11/2023
- Divisa: EUR

**PSCHVDIM157021** u Placa fijación interna 1xMPO,p/panel FO, gama ACTASSI de SCHNEIDER ELECTRIC
Placa de fijación interna para un adaptador MPO, para montaje en panel de fibra óptica de gama avanzada, ref. VDIM157021 de la gama ACTASSI de SCHNEIDER ELECTRIC.
